# Aidlingen, Dachsanierung Buchhaldenhalle
Angebotsaufforderung (GAEB DA XML 3.0, DA83)
Projekt: 24-322
Währung: EUR
Erstellt mit: GXML Toolbox V3.3 R20210630, iTWO_64 V10.0.690, 07.05.2026

## Deckblatt
LEISTUNGSVERZEICHNIS

........................................................................
Firmenstempel und / oder Adresse

Baumaßnahme:  Aidlingen, Dachsanierung Buchhaldenhalle

Angebot für  Dachrandverkleidung Abbrucharbeiten

Auftraggeber:  Gemeinde Aidlingen

Ausführung:  Beginn  03.08.2026
  Ende  15.08.2026

## Situation
Situation

1.  Bauliche Maßnahmen

Im Auftrag der Gemeinde Aidlingen plant Kuhn Decker Architekten und Ingenieure eine Dachsanie-rungsmassnahme der Buchhaldenhalle + Nebengebäude. Die nachfolgend ausgeschriebenen Leistungen betreffen die Abbruchmaßnahmen der Dachrandverkleidungen mit Faserzementtafeln.

Davon betroffen sind die Sporthalle und das Eingangsbebäude mit dem Foyer und Überdachung.

Die momentand vorhandenen Verkleidungen in Form von Sattel-/Schrägdachanschlüssen im Attikabereich werden ersatzlos zurückgebaut.

Es wird davon ausgegangen, dass die alten Eternit-Tafeln asbesthaltig und somit die Fasern gesundheitsgefährdent sind (siehe auch beigelegter Prüfbericht der Fa. SGS Institut Fresenius GmbH).

Die alten Tafeln und die Unterkonstruktion müssen ausgebaut und entsorgt werden. Bestandteil der Ausschreibung ist also der Rückbau und die fachgerechte Entsorgung der alten Verkleidung.

Fassadenansicht mit Dachrandverkeidung aus Faserzementtafeln für Sporthalle/Eingangsgebäude:

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
2.  Ausführungsfristen
Ausführung:
Beginn  03.08.2026
Ende  15.08.2026

3.  Dem Leistungsverzeichnis beigelegte Pläne / Unterlagen (Vorabzüge)

Folgende Planunterlagen werden zur Verfügung gestellt:

A01_Dachübersicht_Abbruch_Dachrandverkleidung
A02_Dachaufsicht
D01_Attikadetails
Div. Bestandspläne

Diese Planunterlagen sind Grundlage für die jeweils nachfolgenden LV-Positionen..

## wBWB Weitere Bewerbungsbedingungen
Weitere Bewerbungsbedingungen (wBwB)

Allgemein

Datenaustausch

(1) Bei Angebotsaufforderung erhält der Bieter eine Datei der Datenart 83 (DA83-Datei) nach GAEB (Gemeinsamer Ausschuss für Elektronik im Bauwesen).

(2) Aus dieser erstellt er eine DA84-Datei mit den Angebotspreisen, die er  zusammen mit dem  Angebot abgibt.

Angebot

(1) Der Bieter hat sich vor Angebotsabgabe über die örtlichen Verhältnisse zu informieren und gegebenenfalls alle Auskünfte, die für seine Kalkulation notwendig sind und nicht aus den Ausschreibungsunterlagen hervorgehen schriftlich bei Kuhn Decker zu erfragen.

(2) Die Besichtigung der Baustelle/der örtlichen Verhältnisse ist mit der Fachabteilung des AG zu vereinbaren.

(3) Ansprechpartner vom Bauvorhaben bzgl. Besichtigungstermin vor Ort:

Herr Tobias Riehm,
Telefon: 07034 / 125-413
Mail: t.riehm@aidlingen.de

(4) Der Bieter bestätigt mit Abgabe des Angebotes, dass er sich über die örtlichen Verhältnisse der Baustelle
sowie Art und Umfang der zu leistenden Arbeit Klarheit verschafft hat.

(5) Eingehende Angebote ohne vorherige Ortsbesichtung werden nicht berücksichtigt.

## Vertragsbedingungen
Vertragsbedingungen

Auftragsbestandteile sind nachfolgende Punkte:

1. Das Aufmaß erfolgt durch den Auftragnehmer vor Ort. Die Örtlichkeiten wurden durch den Auftragnehmer (AN) eingehend besichtigt.
2. Veränderungen, Erweiterungen und/oder Zusatzarbeiten sind mit dem AG abzustimmen und schriftlich freizugeben.
3. Zusatzarbeiten müssen gesondert rapportiert und unterschrieben werden.
4. Der AN ist zur Weitervergabe einzelner, von ihm übernommener Leistungen an Subunternehmer nur nach Abstimmung mit dem AG berechtigt.
5. Der vorstehende Auftrag wird erteilt unter der Bedingung, dass die Ausführung den Unfallverhütungs- und Arbeitsschutzvorschriften sowie den allgemein anerkannten sicherheitstechnischen und arbeitsmedizinischen Regeln entspricht. Diese Verpflichtung ist Teil des Vertrages. Wird diese Regelung nicht beachtet, gilt der Auftrag als nicht ordnungsgemäß erfüllt. Schadensersatzansprüche wegen sich daraus ergebender Folgen bleiben vorbehalten.
6. Der AN verpflichtet sich, die Unfallverhütungsvorschriften insbesondere die Vorschriften zur Sicherung des Baubetriebs und Verhütung von Unfällen (Unfallverhütungsvorschriften der Berufsgenossenschaften) einzuhalten. Für die dazu erforderlichen Maßnahmen ist er allein und voll verantwortlich. Er hat die von ihm zu treffenden Sicherheitsmaßnahmen ständig zu überprüfen und in vorschriftsmäßigem Zustand zu halten, auch wenn sie von Dritten beschädigt oder entfernt wurden. Er darf vorhandene Sicherheitsmaßnahmen anderer nicht beschädigen oder entfernen. Ist dies nicht zu vermeiden, müssen sie unverzüglich wieder ordnungsgemäß instand gesetzt werden. In der Zwischenzeit sind in geeigneter Form andere Maßnahmen zur Unfallverhütung zu ergreifen.
7. Der AN verpflichtet sich, vor Aufnahme der Arbeiten eine objektbezogene Gefährdungsbeurteilung gemäß ArbSchG §§ 4,5,6 durchzuführen.
8. Es gilt die aktuell gültige VOB in allen Teilen für die Mängelhaftung, Schadenersatzpflicht, Verjährung und Kündigungsrecht.
1. Die Arbeiten werden vor Ort mit der Gemeinde Aidlingen abgestimmt.
Als Ansprechpartner steht hierfür zur Verfügung:
Herr Tobias Riehm,
Telefon: 07034 / 125-413
Mail: t.riehm@aidlingen.de

W ir bitten Sie, den Auftrag sowie die Annahme der o.g. Auftragsbestandteile schriftlich zu bestätigen.

## ZTV Zusätzliche technische Vertragsbedingungen - Allgemein
Zusätzliche technische Vertragsbedingungen - ALLGEMEIN

1. Grundlagen

Grundlagen der Leistungsbeschreibung sind die anerkannten Regeln der Technik sowie die zu Vertragsabschluss gültigen DIN-Normen, EN-Normen, EC-Normen, ISO-Normen, VDI, VOB sowie der gesetzlichen und behördlichen Vorschriften.

Bei der Herstellung des Bauwerks sind alle Normen, Auflagen, Anordnungen und Vorschriften der Behörden, der Berufsgenossenschaft, des Verbandes der Sachversicherer sowie der Versorgungswerke und der Technischen Überwachungsvereine zu beachten und  zu erfüllen.
Die zu verwendenden Baustoffe und die Ausstattung des Bauwerks ergeben sich aus den genannten Unterlagen und den zum Zeitpunkt der Ausführung wirksamen Normen, DIN- und EN- Vorschriften, Arbeitsstättenrichtlinien sowie der VOB,  neueste Fassung. Bei Differenzen zwischen diesen Vorgaben gelten jeweils die weitergehenden Anforderungen.

2. Termine / Arbeitszeiten

Der AN ist verpflichtet, jede Behinderung und Unterbrechung unter Angabe von Gründen schriftlich anzuzeigen, durch welche die Einhaltung der vereinbarten Fertigstellungsfristen gefährdet sind. Für evtl. Arbeitsunterbrechungen, die der AG zu vertreten hat, werden nur die Tage der tatsächlichen Unterbrechung an die vertraglich vereinbarte Frist hinzugerechnet.

Nach Abstimmung mit der Bauleitung sind Arbeiten auch außerhalb der normalen Arbeitszeit auszuführen. Samstagsarbeiten sind Regelarbeitszeiten. Zuschläge werden nicht gesondert vergütet.

3. Baustellenorganisation

Lager- und Arbeitsplätze
Dem AN stehen Lager- und Arbeitsplätze in beschränktem Umfang in Absprache mit dem Bauherr zur Verfügung. Darüber hinaus erforderliche Lager- und Arbeitsplätze hat der AN zu beschaffen.

Die Lagerflächen sind mit Firmenschild unter Angabe der Telefonnummer und der zuständigen Fachabteilung des AGs zu kennzeichnen.
Vom AN ist innerhalb von 14 Tagen ein Baustelleneinrichtungsplan vorzulegen.

Bautenstandsbericht
Der Auftragnehmer ist verpflichtet, dem Bauherrn alle 4 Wochen einen Bautenstandsbericht, belegt mit Fotos, vorzulegen. Weiterhin ist der Nachweis über die Einhaltung der Termine entsprechend dem Bauzeitenplan zu führen. Die Berichte und Nachweise sind dem AG schriftlich zu übergeben.

4. Revisionsunterlagen

Dem Auftragnehmer obliegt, bei Fertigstellung der Gesamtanlage, spätestens jedoch 3 Wochen vor Abnahme der Leistungen, die Vorlage sämtlicher notwendiger Revisionsunterlagen archiviert und geordnet mit Inhaltsverzeichnis in einzelnen DIN-A-4-Ordnern. Fehlende Unterlagen sind zu erstellen bzw. zu ergänzen. Jeweils einmal in Papierform farbig angelegt (gefaltet nach DIN) und 1 x auf Datenträger im pdf-Format, Pläne im dwg- und pdf-Format.

a) Sämtliche Abnahmebescheinigungen / Konformitätserklärungen, Kopien bzw. Originale behördlicher Abnahmen und behördlicher Prüfzeugnisse, Einweisungsprotokolle, Errichterbestätigungen, Abnahme- und Nachschauprotokolle, etc.

b) Sämtliche Zulassungen und Gutachten.

c) Alle Betriebs-, Bedienungs- und Wartungsanleitungen
Pflegehinweise aller Materialien, Herstellerinformationen

5. Weisungen / Auskunft

Der Bauherr ist berechtigt, jederzeit Grundstück und Baustelle zu betreten. Der Auftragnehmer ist verpflichtet, jederzeit dem Bauherrn Auskünfte zu erteilen. Auf Verlangen des Bauherrn hat der Auftragnehmer an Baubegehungen und Baubesprechungen kostenfrei teilzunehmen. Nach Vertragsabschluss sind vom Bauherrn und Auftragnehmer weisungsbefugte Personen zu benennen.

6. Personal / Bauleitung

Der AN bestellt zur durchgängigen Leitung auf der Baustelle einen verantwortlichen, sachverständigen Fachbauleiter. Der Bauleiter ist so zu bevollmächtigen, dass er die Maßnahme alleinverantwortlich führen kann.

Sein Name und der des Stellvertreters sind der Bauüberwachung des AG drei Wochen vor Baubeginn mitzuteilen. Der AG bestellt hiermit den AN zum Fachbauleiter und zum Koordinator über die vom AN übernommenen Arbeiten.

7. Veröffentlichung

Der AN ist nur mit ausdrücklicher Zustimmung des AG berechtigt, Ausführungsunterlagen und Leistungen oder Teile daraus zu veröffentlichen.

8. Überwachung durch den Auftraggeber

Bei nicht vertragsgemäßer Ausführung der Leistung kann sich der AN nicht auf unzureichnde Überwachung durch den AG berufen.

9. Sicherheitskoordinator

Der AG setzt Sicherheits- und Gesundheitsschutzkoordinatoren nach Maßgabe der EU-Richtlinie 92/57/EWG auf seinen Baustellen ein.
Diesen ist ungehinderter Zutritt zur Baustelle zu gewähren und es sind alle erforderlichen sicherheitsrelevanten Unterlagen auf Anforderung unentgeltlich beizustellen. Seinen Weisungen ist Folge zu leisten.
Jeder Mitarbeiter der ausführenden Firma hat vor Beginn der Arbeiten an einer Sicherheitsunterweisung durch den SiGeKo teilzunehmen.
Die ortsüblichen Schutz- und Sicherheitsmaßnahmen sind vom Auftragnehmer nach den gültigen Unfallverhütungsvorschriften und den behördlichen Bestimmungen durchzuführen.

10. Sicherung von Leistungen und Stoffen

Es ist Sache des AN, seine Leistungen und Materialien gegen Winterschäden, Grund- und Tagwasser, Schnee, Eis, Diebstahl u.a. ohne besondere Vergütung zu schützen und ggf. zu versichern. Diese gilt auch für die ihm vom AG evtl. übergebenen Materialien.
Die Sicherung der Baustelle ist in jedem Falle Sache des AN und zwar in der Weise, dass die Belange des AG und der Grundstücksanlieger gewahrt werden. Der AN stellt den AG und dessen Verrichtungs- und Erfüllungsgehilfen von allen Ansprüchen frei, die von Dritten im Zusammenhang mit der Durchführung seiner Leistung erhoben werden.

11. Bauschutt / Reinigung

Die fachgerechte  und ständige Entsorgung von Bauschutt, Baumüll und Sondermüll  ist eine Leistung des AN und ist dem AG schriftlich nachzuweisen. Deponiegebühren gehen zu Lasten des AN.
Staubentwicklung ist mittels geeigneten Maßnahmen zu vermeiden. Sämtliche erforderlichen Schutt- und Abbruchcontainer, Big-Packs oder sonstigen geeigneten Behältnisse zur Sammlung und Trennung von Abfall- /Abbruchmaterial.
Kostenübernahme Bauschuttentsorgung und Baureinigung
Die spezielle Baureinigung für durch den AN verursachte Verunreinigungen und den anfallenden Schutt und Müll hat der AN in Eigenregie unverzüglich durchzuführen. Die Geltendmachung darüber hinausgehender Schadensersatzansprüche bleibt ausdrücklich vorbehalten.
Die vorbeschriebenen Leistungen spezifizieren sich wie folgt
Unter der speziellen Baureinigung versteht man folgende Leistungen.
Reinigen und Beseitigen des Baumülls, der durch die Fremdfirma selbst verursacht wurden ist, z.B. restliche Materialien und Schmutz, der direkt am Montageort anfällt, Entsorgung des Hausmülls aus Tagesunterkünften. Reinigungsumfänge, die direkt der Arbeit zuzuordnen sind, bleiben in der Pflicht des AN.

12. Erkundungspflicht / Ortsbesichtigung

Der Bieter hat sich vor Angebotsabgabe an Ort und Stelle über die dortigen Verhältnisse zu informieren und gegebenenfalls alle Auskünfte, die für seine Kalkulation notwendig sind und nicht aus den Ausschreibungsunerlagen hervorgehen schriftlich zu erfragen.
Weiterhin hat er sich über das Grundstück und sonstige örtliche Gegebenheiten wie Lage, Geländeverlauf, Zufahrt, Freiflächen, Lagermöglichkeiten, etc. kundig zu machen und sie in seiner Kalkulation zu berücksichtigen.
Der Bieter bestätigt mit Abgabe des Angebotes, dass er sich über die örtlichen Verhältnisse der Baustelle sowie Art und Umfang der zu leistenden Arbeit Klarheit verschafft hat.

Unkenntnis über die örtlichen Verhältnisse berechtigt zu keinerlei Mehrforderungen durch den AN.

13. Lieferung von Stoffen und Bauteilen

Alle Leistungen umfassen immer auch die Lieferung der dazugehörigen Stoffe und Bauteile, einschl. Abgabe und Lagern auf der Baustelle, wenn in der Leistungsbeschreibung nicht Anderes beschrieben ist. Die Zusicherung über die Eignung der angebotenen Verfahren, Stoffe und Bauteile gilt für den vorgesehenen Verwendungszweck mit dem Angebot als erbracht.

Es dürfen nur geprüfte und zugelassene Materialien eingesetzt werden.
Entladung, Lagerung und Transport zur Verwendungsstelle sind Sache des AN.

Nachweis der Gütesicherung
Der AN hat dem AG den Nachweis über die Gütesicherung der zu liefernden Stoffe und Bauteile entspr. den betreffenden Normen und Zulassungen zu erbringen. Diese Forderung gilt als erfüllt, wenn die Stoffe oder Bauteile das Gütezeichen einer anerkannten Güteschutzgemeinschaft tragen, sofern in der Zulassung nicht besondere Auflagen enthalten sind.

14. Montage / Ausführung

gemäss den anerkannten Regeln der Technik und Ausführungsbestimmungen sowie der Einhaltung der DIN-Normen.
Wenn innerhalb der nachfolgenden Beschreibungen widersprüchliche Angaben vorhanden sein sollten, so ist der Bieter aufgefordert, im Angebotsverfahren auf solche Widersprüche hinzuweisen und die Planer zur Klärung aufzufordern.

Sämtliche Positionen dieses LVs beinhalten die Lieferung des erforderlichen Materials, die Montage/Ausführung und die für die Montage/Ausführung erforderlichen Mittel soweit nicht anders angegeben sowie den Materialtransport.
Alle im Angebot genannten Produkte werden unter Beachtung der Herstellervorschriften verarbeitet.

15. Besondere Vertragsbedingungen

Art und Umfang der Leistung (Ergänzung zu VOB/B § 1)
Die auszuführende Leistung wird nach Art und Umfang durch den Vertrag bestimmt. Als Bestandteil des Vertrages gelten die allgemeinen technischen Vertragsbedingungen für Bauleistungen.

Bei Widersprüchen im Vertrag gilt generell die höherwertige Ausführung als geschuldet. (Gesamtheit der Leistungsbeschreibung)

16. Umweltschutz

Zum Schutz der gesamten Umwelt hat der Auftragnehmer die durch die Arbeiten hervorgerufenen. Beeinträchtigungen auf das unvermeidliche Maß einzuschränken. Es sind Baustoffe und die zu ihrer Verarbeitung erforderlichen Hilfsmittel (Bauhilfsstoffe, z.B. Anstriche, Grundierungen, Kleber, Spachtelmassen etc.) zu verwenden, die sowohl für die menschliche Gesundheit als auch für die Umwelt unbedenklich sind.

Insbesondere im eingebauten Zustand dürfen keine gesundheitliche Beeinträchtigungen durch das Freisetzen von toxischen Bestandteilen in Form von Gasen, Dämpfen und Schwebstoffen entstehen. Es dürfen auch keine Materialien verwendet werden, die zu einer nachweislichen. Beeinträchtigung des menschlichen Wohlbefindens führen (z.B. Hautreizungen oder Allergien durch Faserpartikel, Gase, Dämpfe, Geruchsbelästigungen etc.).

## ZTV Zusätzliche technische Vertragsbedingungen - Abbrucharbeiten
ZTV Zusätzliche Technische Vertragsbedingungen
(Abbrucharbeiten)

Die ZTV sind als Ergänzung der ATV (VOB/C) bei der Kalkulation zu berücksichtigen.

Maßgebend für die Lieferung und Ausführung der Leistungen ist der VOB, Teil C und weitere DIN - Vorschriften, jeweils die neuste Ausgabe:

- TRGS 519  Technische Regel für Gefahrstoffe Asbest: Abbruch-, Sanierungs- oder Instandhaltungsarbeiten
- TRGS 521  Technische Regel für Gefahrstoffe für die Regelung bei Abbruch-, Sanierungs- und Instandhaltungsarbeiten mit alter Mineralwolle
- VDI E 6210 Beurteilungsgrundlagen für die Planung und Durchführung des Abbruchs von Bauwerken
- DIN 18299  Allgemeine Regelungen für Bauarbeiten jeder Art
- DIN 18007  Allgemeine Abbrucharbeiten
- DIN 18459  Abbruch- und Rückbauarbeiten
- C 301  BG Bau - Abbrucharbeiten

Gütevorschriften und Richtlinien des deutschen Institut für Gütesicherung und Kennzeichnung e.V. (RAL)
Unfallverhütungsvorschriften Bauarbeiten und Merkblätter der Berufsgenossenschaft
sowie sinngemäß die zugeordneten Ergänzungen der Allgemeinen Technischen Vertragsbedingungen
(ATV, VOB/C) dieses Leistungsverzeichnisses.

## Bieterangaben
Bieterangaben

Zur Kalkulation

Kalkulierte Bauzeit  .............................Werktage

Baustellenbesetzung im Mittel  .............................Personen

Anzahl der Gesamtstunden  .............................Stunden

Für die Baustelle gültiger Mittellohn  .............................EUR/h

Zuschläge auf Lohnkosten  ............................. %

Zuschläge auf Bauhilfs-/Stoffe  ............................. %

Zuschläge Nachunternehmerleistungen  ............................. %

An Gerüsten wurden kalkuliert.............................EUR pauschal

## Ausführungsrichtlinien / Kalkulationshinweis
Ausführungsrichtlinien

Der Auftragnehmer ist zur strikten Einhaltung der allgemein anerkannten Regeln der Technik sowie der gesetzlichen und behördlichen Vorschriften verpflichtet.

Wochenendarbeiten sind als Regelarbeitszeiten einzukalkulieren.

Staubentwicklung ist mittels geeigneten Maßnahmen zu vermeiden

Sämtliche Positionen dieses LVs beinhalten die Lieferung des erforderlichen Materials, die Montage/Ausführung und die für die Montage/Ausführung erforderlichen Mittel soweit nicht anders angegeben sowie den Materialtransport.

Alle im Angebot genannten Produkte werden unter Beachtung der Herstellervorschriften verarbeitet.

Zur Kenntnis der Örtlichkeiten wird erwartet, vor Angebotsabgabe eine Ortsbesichtigung durchzuführen.
Unkenntnis über die örtlichen Verhältnisse berechtigt zu keinerlei Mehrforderungen durch den AN.

Unstimmigkeiten und Mängel im Leistungsverzeichnis sind zum Vergabegespräch anzuzeigen.

Schutz- und Sicherheitsmaßnahmen

Die ortsüblichen Schutz- und Sicherheitsmaßnahmen sind vom Auftragnehmer nach den gültigen Unfallverhütungsvorschriften und den behördlichen Bestimmungen durchzuführen.

Jeder Mitarbeiter der ausführenden Firma hat vor Beginn der Arbeiten an einer Sicherheitsunterweisung durch den SiGeKo teilzunehmen.

Hinweis

Die in den nachfolgend beschriebenen Positionen aufgeführten Leistungen sind gemäß der "ZTV", sowie den Vorbemerkungen und den vorgestellten technischen Beschreibungen auszuführen. Alle Positionen sind als komplette, in sich geschlossene und voll funktionsfähige Leistungen anzubieten. Notwendig erscheinende Änderungen oder Ergänzungen sind mit einer entsprechenden Begründung schriftlich dem Angebot beizufügen.

Die dem Leistungsverzeichnis beigelegten Planunterlagen sind Grundlage der jeweils nachfolgend beschriebenen LV-Positionen.

## 001 Dachrandverkleidung Abbrucharbeiten
Datum: 07.05.2026

### Titel 1 Baustelleneinrichtung

#### Bereich 1.1 Baustelleneinrichtung einrichten, vorhalten und räumen

**1.1.10 Baustelle einrichten, vorhalten und räumen**
*** Pauschalposition
Baustelle einrichten, vorhalten und räumen.
Für den Abbruch notwendige Maßnahmen.

Hierzu gehören z.B.
- die notwendigen Containerstellplätze mit Kanthölzern zum
  Schutz des Belages.
- Tägliches Säubern der Baustelle, mittels staubarmen Saugen
- Schutzausrüstung für die Mitarbeiter für die KMF Ausbauten
  sowie die Asbestplatten
- Absperrmaßnahmen der Container im Zuge der
  verkehrstechnischen Absicherung inkl. Beleuchtung
- alle notwendigen Maßnahmen für die Säuberung des Gerüstes
  nach Fertigstellung der Abbrucharbeiten
- KMF-Säcke für die fachgerechte Entsorgung der alten KMF

Bauseitige Leistungen:
- Gerüststellung
- Baustrom
- Bauwasser
- Bauzaun

Vorhaltung über die Zeit der Abbrucharbeiten.
Menge: 1,000 psch

**1.1.20 Schräg-Aufzug liefern, vorhalten und abbauen**
Materialentladung, Materialtransport auf die Dachfläche, Schuttentsorgung vom Dach runter, durch einen Schräg-Aufzug.
- Lasthöhe: bis ca. 8,5 m

Vorhaltung über die Zeit der Abbrucharbeiten.
Menge: 1,000 St

**1.1.30 Mobile Toilette liefern, vorhalten, räumen**
Mobile Toilette mit Handwaschgelegenheit liefern, vorhalten, räumen.
Grundvorhaltung: 4 Wochen
Menge: 1,000 St

**1.1.40 Vorhaltung mobile Toilette**
Vorhaltung über die Grundvorhaltung von 4 Wochen hinaus.
Vorhaltung ab der 5. Woche.

Abrechnung Stück pro Woche.
Menge: 4,000 StWo

### Titel 2 Abbruch Dachverkleidung

#### Bereich 2.1 Material ausbauen/entsorgen

*Hinweis: Hinweis zur Entsorgung:*
Bei dem auszubauenden Material der Dachverkleidung handelt es sich um "Asbesthaltige" Faserzementplatten mit einem Asbestgehalt von 5 - 20% (siehe auch beigelegtes Gutachten).

Der Ausbau und die Entsorgung nach TRGS 519 haben fachgerecht zu erfolgen. Die hierfür notwendigen Maßnahmen sind in die nachfolgenden Einheitspreise der nachfolgenden Positionen mit einzurechnen.

Ebenfalls gibt es teilweise alte KMF Dämmplatten, die nach TRGS 521 ausgebaut und entsorgt werden müssen.

Für den Ausbau und die Entsorgung ist die beigefügte Analyse zu berücksichtigen. Nachfolgend sind in die  Positionen sämtliche dafür vorgesehene Maßnahmen laut TRGS zum Ausbau zu berücksichtigen und einzukalkulieren.

Siehe folgende Bestandsdetails:

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
**2.1.10 Ausbau/Entsorgung Faserzementtafeln, Hallendach**
Zerstörungsfreier Ausbau der Faserzementtafeln an der bestehenden Dachverkleidung.

Das Material inkl. der Verbindungsmittel ist möglichst zerstörungsfrei auszubauen, zu sammeln und in KMF-Säcken zu verpacken, damit keine Faserstäube entstehen können.

Anschließend ist das Material zu einer zuständigen Deponie abzutransportieren, um dort fachgerecht entsorgt zu werden.

Alle dafür notwendigen Maßnahmen sind preislich in der Pos. zu berücksichtigen.

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Menge: 395,000 m²

**2.1.20 Ausbau/Entsorgung Faserzementtafeln, Vordachstreifen**
Ausbau/Entsorgung Faserzementtafeln, Vordachstreifen.
Höhe ca. 250mm

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Menge: 80,000 lfm

**2.1.30 Ausbau/Entsorgung Holz-Unterkonstruktion**
Demontieren und Ausbauen der bestehenden Holzunterkonstruktion, siehe Bestandspläne im Hinweis.

Einschließlich:
- Aller Anschlüsse der Sparren im First- bzw. Traufbereich
- Aller Auflager/Befestigungen an den Wandbereichen
- Aller Kleineisenteile wie Nägel, Schlaudern, Bolzen, Anker,
  HVV-Verbinder usw.
Demontieren, ausbauen, abtransportieren und fachgerecht entsorgen.

Abrechnung erfolgt nach lfm Dachüberstandskontruktion
Abmessung ca. BxH = 1,0 x 2,0m
Dachneigung: ca. 60°
Menge: 185,000 m

**2.1.40 Ausbau/Entsorgung Brettschalung, Untersicht**
Demontieren und Ausbauen einer bestehenden Dach-Bretterschalung an der Untersicht der Dachverkleidung, als unterere Abschluss.

- Material: Nut-Feder Schalung
- Holzart: Fichte
- Stärke: ca. 22 mm
- Auf Holz-UK befestigt, einschl. aller Verbindungsmittel und
  Befestingsmaterialien
- Einbauort: horizontale Untersicht Dachverkleidung
Menge: 185,000 m²

**2.1.50 Ausbau/Entsorgung alte KMF**
Ausbau/Entsorgung alte künstliche Mineralfaser.
Fachgerechter Ausbau nach TRGS ist einzukalkulieren. Ebenfalls ist der Transport und die Entsorgung zu berücksichtigen.
Entsorgungsnachweise sind vorzulegen.

Dämmstärken von 20 - 80mm.
Menge: 120,000 m²

**2.1.60 Ausbau/Entsorgung Holzschalung halleninnenseitig + alter KMF**
Ausbau/Entsorgung der Innen-Holzschalung mit Konterlattung, halleninnenseitig mit darüberliegender alter KMF mit einer Dämmstärke von 50mm.
Fachgerechter Ausbau und Entsorgung.
Ausbauhöhe ca. 6,50m

Bauseits wird ein Gerüst gestellt.

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Menge: 60,000 m²

**2.1.70 Provisorischer Wetterschutz mit Plane**
Provisorischer Wetterschutz mit Plane im Bereich Übergang Dach 3 zu Dach 1 (Achse B/5-10).
Die Holzkonstruktion kann hier noch nicht demontiert werden. Diese dient als provisorische Wetterschutzunterkonstruktion.

Sturmsicher und Regensicher montieren.
Menge: 60,000 m²

#### Bereich 2.2 Material ausbauen/entsorgen zeitlich versetzt

**2.2.10 Ausbau/Entsorgung Holz-Unterkonstruktion, zeitlich versetzt**
Demontieren und Ausbauen der bestehenden Holzunterkonstruktion, siehe Bestandspläne im Bereich der Achse 5-10/B im Nachgang des Trapezblecheinbaus als ergänzte Maßnahme der Dachkonstruktion durch den Metallbauer.
Die Maßnahme wird vermutlich Ende August stattfinden und kann nicht im Zuge des kompletten Abbruchs erfolgen.

Einschließlich:
- Entfernen der pro. Wetterschutzplan, siehe Pos. 2.1.70.
- Aller Anschlüsse der Sparren im First- bzw. Traufbereich
- Aller Auflager/Befestigungen an den Wandbereichen
- Aller Kleineisenteile wie Nägel, Schlaudern, Bolzen, Anker,
  HVV-Verbinder usw.
Demontieren, ausbauen, abtransportieren und fachgerecht entsorgen.

Abrechnung erfolgt nach lfm Dachüberstandskontruktion
Abmessung ca. BxH = 1,0 x 2,0m
Dachneigung: ca. 60°

Einzurechnen ist die separate Anfahrt für diese Position und die Organisation der Entsorgung der Holzkonstruktion.

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Menge: 25,000 m

### Titel 3 Arbeiten auf Nachweis

#### Bereich 3.1 Taglohnarbeiten

*Hinweis: Bieterhinweis Lohn*
Stundenlohnarbeiten, Mischlohn
Stundenlohnarbeiten, Mischlohn (gemäß Zuschlagskalkulationsblatt)

Vergütung von Stundenlohnarbeiten

Stundenlohnarbeiten dürfen nur mit ausdrücklicher Genehmigung der
Bauleitung ausgeführt werden. Stundenlohnnachweise
(Taglohnrapporte) müssen nach Vorgabe des AG am Folgetag der
Leistung oder wöchentlich der Bauleitung des AG zur Unterschrift
vorgelegt werden. Später vorgelegte Rapporte werden nicht mehr
anerkannt (s. ZV, Pkt. 15).

Als Stundenverrechnungssatz ist ein Mischlohn, der sich aus dem Mix
der verschiedenen Berufs -, Lohn- und Gehaltsgruppen, welche für die
Ausführung des Vertrages notwendig sind, als Mittelwert
zusammensetzt ( z. B. für die Ausführung Obermonteur, Monteur,
Facharbeiter, Hilfsarbeiter, Auszubildender).

Der Bieter versichert ausdrücklich, dass der angebotene Mischlohn
Stundenverrechnungssatz sowie Stoff- und Gerätekosten unter
Beachtung der preislichen Vorschriften ermittelt wurde und etwa
bestehende Regelungen in Kontrakten nicht überschreitet.

Kalkulationshinweis:
Die angebotenen Stundenverrechnungssätze gelten für die reine
Arbeitszeit und beinhaltet alle Nebenkosten, insbesondere auch
Lohnnebenkosten, Sozialkosten, Wagnis und Gewinn,
Mehrarbeitszuschläge, Auslösung, Schmutz- und andere
Erschwerniszulagen, Kleingeräte (= Geräte, die 1 Mann in den Händen
halten kann),
Vermögensbildung, Aufsicht und dispositive Tätigkeiten.

Regelmässige Arbeitszeit gemäss den vertraglichen Bedingungen!
Wenn im Einzelnen nichts anderslautend geregelt ist, dann gilt als
normale Arbeitszeit Montag bis Samstag 6:00 Uhr bis 19:00 Uhr.

Zusätzliche Nachtarbeit und Arbeiten an Sonn- und Feiertagen werden
gemäß den nachfolgenden Stundensätzen vergütet, wenn nicht im
Vertrag gesondert geregelt (auf den Nebenkostenanteil der
Stundensätze werden keine Zuschläge bezahlt).

**3.1.10 Mischstundensatz Normalarbeitszeit**
Mischstundensatz für Normalarbeitszeit Montag bis Samstag.
Menge: 40,000 Std
